# KBL Meldertuasch 2026
Angebotsaufforderung (GAEB DA XML 3.2, DA83)
Projekt: 2026_...
Währung: EUR
Vergabeart: Freihändige Vergabe
Abgabeort: Gesundheit Nord gGmbH c/o Klinikum Bremen-Ost; Züricher Stra
Erstellt mit: GXML Toolbox V3.3 R20220330, ORCA AVA 25.0.5 - Professional Edition 25.00.05, 22.04.2026

## ATV - ALLGEMEINE TECHNISCHE VORBEMERKUNGEN
ATV - ALLGEMEINE TECHNISCHE VORBEMERKUNGEN
Meldertausch- auf dem Gelände des Klinikums Bremen links der Weser

Auftraggeber (AG) ist die:
Gesundheit Nord
Klinikum links der Weser
Senator-Weßling-Straße 1
28277 Bremen

vertreten durch Holger Bargmann
Telefon: 0421 - 408-65041
Mail: Holger.Bargmann@gesundheitnord.de

Gegenstand der Ausschreibung:
Wartung, Test und fachgerechter Austausch von Brandmeldern gemäß DIN EN 14604 inkl. Entsorgung. Für die auf dem Gelände stehenden Gebäuden sollen im Rahmen der 8 jährigen Tauschpflicht div Rauchmelder ausgetauscht werden

Die komplette Baumaßnahme findet während des Klinikbetriebs statt. Insbesondere in den Fluren ist dies zu beachten und der Klinikbetrieb keinesfalls einzuschränken. Jegliche Arbeiten im Flurbereich sind in enger Abstimmung mit der Objekt- und der Projektleitung auszuführen.

Der besonderen Situation des Klinikbetriebes ist Rechnung zu tragen und entsprechend in die Einheitspreise einzupreisen.
Dazu ist die anliegende Baustellenordnung zu beachten.

Der Umfang der Leistungen ist in nachstehendem Leistungsverzeichnis erfasst und soll entsprechend der Positionen kalkuliert werden.
Eine Begehung der umzubauenden Räumlichkeiten wird empfohlen und ist in Abstimmung mit dem AG möglich.

Planung und Bauleitung im Bereich Baukonstruktion und Technische Anlagen wird durch den Geschätfsbereich Bau und Technik der Gesundheit Nord durchgeführt.

## ZTV - ZUSÄTZLICHE TECHNISCHE VERTRAGSBEDINGUNGEN
ZTV - ZUSÄTZLICHE TECHNISCHE VERTRAGSBEDINGUNGEN

Maßgebend für die Ausführung, Aufmaß und Abrechnung ist die VOL in ihrer neuesten gültigen Fassung. Weiterhin gelten die bauaufsichtlichen und berufsgenossenschaftlichen Bestimmungen.
Der AN übernimmt die nach Auftragsvergabe zur Verfügung gestellten Unterlagen zur verantwortlichen Weiterführung. Der AN hat diese Unterlagen auf sachliche und maßliche Richtigkeit und Vollständigkeit zu prüfen.
Der AN ist verpflichtet, behördlich vorgeschriebene Abnahmen und Leistungen selbständig und rechtzeitig herbeizuführen und diese dem AG schriftlich nachzuweisen. Der AG ist rechtzeitig über behördliche Abnahmen zu informieren.

0. ZUSÄTZLICHE TECHNISCHE VERTRAGSBEDINGUNGEN, UNTERLAGEN, ANLAGEN

0.1 Unterlagen, Pläne, Anlagen
Diesem Leistungsverzeichnis liegen folgende
Unterlagen und Pläne bei, welche Vertragsbestandteile sind.

0.1.1. Planunterlagen und Informationen im Anhang des LV.
- Melderliste
- Melderlagepläne
- Lageplan des jeweiligen Klinikums
- Baustellenordnung des jeweiligen Klinikums
- Unterrichtung über Ausschlusswirkung
- Datenschutzpassus _DSGVO_2018_2 für Fremdfirmen
- E-Rechnung Informationen

1. ANGABEN ZUR BAUSTELLE

1.1 Bauaufgabe

KBL: Das Klinikum Bremen Links der Weser liegt in der Senator-Weßling-Straße 1 in 28277 Bremen.  Das Klinikum ist ausgeschildert.

Parkplätze sind  vorhanden. Nutzung der Parkplätze nur in Abstimmung mit der Technischen Abteilung.
Da die Sanierung im laufenden Klinikbetrieb stattfindet, sind die Zuwegungen zum Gebäude und sämtliche umliegenden Parkplätze auf dem Klinikgelände freizuhalten, sodass sich die Stellplätze für Baubeteiligte auf die eingerichtete Baustelle begrenzen.

1.2 Grundstück
Zurzeit befinden sich auf dem Grundstück
KBL: 11 Fachkliniken und 1 Institut in mehreren Gebäuden

1.3 Lage & Beschaffenheit
Das Grundstück wird
KBL: im Norden durch die Senator-Weßling-Straße, im Osten durch den Grünzug eines Wohngebietes, im Süden durch das Kattenescher Fleet, im Westen durch das Arsten-Habenhausener Fleet (Entwässerungsgräben) begrenzt.

1.4 Baustellenverhältnisse
Vor Angebotsabgabe kann der AN sich eigenverantwortlich über die örtlichen Verhältnisse und über die sich daraus ergebenden Erschwernisse informieren.
Ortsbesichtigungen, soweit diese außerhalb des öffentlichen Grundes liegen, bedürfen einer vorherigen Zustimmung des AG und sind über diesen zu beantragen.

1.6 Besondere Erschwernisse
Die nachfolgend beschriebenen Erschwernisse sind in die jeweiligen Einheitspreise einzurechnen und werden (wenn nicht gesondert in den LV- Positionen beschrieben) nicht gesondert vergütet.

1.6.1 Erschwernisse aufgrund der Bestandsnutzung
Aufgrund der Bestandsnutzung (Klinikbetrieb) sind Lärm- und Staubentwicklung sowie Erschütterungen während der Klinikzeiten zu vermeiden. Die Zufahrten für Anlieferungen sind freizuhalten. Lärm- oder erschütterungsintensive Arbeiten dürfen lediglich in den Zeiten gemäß anliegender Baustellenordnung ausgeführt werden. Die Einhaltung des gesetzlichen Lärmschutzes ist einzuhalten.

Das Austauschen der Rauchmelder ist in enger Abstimmung mit dem Technikpersonal abzustimmen.Die Brandmeldeanlage ist auf die Feuerwehrleitstelle aufgeschaltet.

1.6.2 Lagermöglichkeiten
Lagermöglichkeiten sind nur eingeschränkt auf dem Baugelände vorhanden, d.h. die zu entsorgenden und zu liefernden Materialien sind umgehend abzufahren bzw. kurzfristig zu liefern und zu verarbeiten. Die Einzellieferungen sind hierauf abzustimmen. Die Befahrbarkeit der Wege ist der anliegenden Baustellenverordnung zu entnehmen.

1.6.3 Sicherung von Gefahrenbereichen
Fahrzeuge für die Ver- und Entsorgung der Baustelle sind mittels eingewiesenem Einweiser ein- und auszuleiten. Diese Person ist dem Auftraggeber schriftlich zu benennen. Rückwärtsfahren ist ohne einen Einweiser grundsätzlich untersagt.
Vor jeder Arbeitsunterbrechung ist dafür zu sorgen, dass keine gefährdenden Zustände (z.B. hängende Teile, Schrägstellung von Bauteilen etc.) bestehen bleiben.

1.6.4 Materialver- und Entsorgung des Sanierungsbereiches
Die Versorgung und Entsorgung des Sanierungsbereiches erfolgt über im Klinikbetrieb befindliche Flure in die Baustelleneinrichtungsfläche (siehe Baustelleneinrichtungsplan). Jegliche Materialtransporte, sowie die Entsorgung von jeglichen Bauabfällen dürfen den Klinikbetrieb keinesfalls beeinträchtigen oder die Zugangswege verschmutzen, beschädigen etc.
Jegliche Verschmutzungen, Beschädigungen sind unverzügliche zu beseitigen und werden dem AN andernfalls in Rechnung gestellt.

1.6.5 Bestandsinstallationen
Aufgrund des laufenden Klinikbetriebs bleiben ggf. Elektro-, Lüftungs- und Sanitärtechnische Installationen, vorwiegend im Deckenhohlraum, in Betrieb.
Diese sind in Zusammenarbeit mit den zuständigen Fachplanern zu kennzeichnen und dürfen keinesfalls beschädigt oder abgebrochen werden. Dementsprechend sind sämtliche Arbeiten an den Bestandsinstallationen nur in Absprache mit den Fachgewerken auszuführen.

1.6.6 Arbeitsunterbrechungen
Arbeitsunterbrechungen und zusätzliche Anfahrten sind in die Einheitspreise einzukalkulieren und werden, wenn nicht abweichend im Leistungsverzeichnis beschrieben, nicht gesondert vergütet.

1.7 BAUSTELLENORGANISATION

1.7.1 Baustellenordnung
Die Baustellenordnung des Klinikum Bremen links der Weser liegt den Ausschreibungsunterlagen bei.

1.8 Arbeitszeiten
Die Regelarbeitszeit auf der Baustelle ist der anliegenden Baustellenverordnung zu entnehmen. Abweichungen von den Regelarbeitszeiten sind mit dem AG abzustimmen und vom AG freigeben zu lassen.

1.9 Schutzmaßnahmen bei Unterbrechungen
Der AN hat bis zur Fertigstellung der eigenen Leistung seine erbrachte Leistung zu schützen.

1.12 Schuttbeseitigung und - Entsorgung / Reinigung der Baustelle
Eigenes Restmaterial, Verpackungsmaterial und dergleichen ist vom AN stets sofort (arbeitstäglich) kostenfrei zu beseitigen. Behördliche Auflagen und Vorschriften sind zu beachten. Die einschlägigen Vorschriften über die Entsorgung von Sonderabfall sind zu beachten. Werden im Zuge der Arbeiten Baumaterialien angetroffen, die nach Geruch, Farbe oder Konsistenz nicht üblichem/ bekanntem Material entsprechen, so ist der Abbruch oder Aushub unverzüglich in Absprache mit dem AG einzustellen - das weitere Vorgehen ist dann mit dem AG abzustimmen.
Gefährliche Abfälle, deren Anfall nicht vermieden werden kann und die nachweislich nicht verwertet werden können, sind zu den Beseitigungen gemäß dem Landesabfallwirtschaftsgesetz in seiner jeweils gültigen Fassung einem zertifizierten Sonderabfall- Entsorgungsunternehmen nachweislich zu überlassen. Hierzu sind die Abfallsatzungen zu beachten. Der Entsorgungsweg ist nachzuweisen.

1.13 Massenüberschreitungen
Die laufenden Aufmaße sind vom Auftragnehmer daraufhin zu überprüfen, ob mit den vertraglich vor- gegebenen Massen die bestellten Anlagen fertigzustellen sind. Werden Mehrmengen benötigt, so hat der Auftragnehmer sofort eine Aufstockung des Auftrages beim Fachplaner zu veranlassen. Eine Vergütung der Mehrmengen kann vorher nicht erfolgen.

1.14 Nachtragspositionen
Grundsätzlich sollen nur die im Leistungsverzeichnis verzeichneten Materialien zur Ausführung kommen. Wird im Verlauf der Bauausführung festgestellt, dass benötigte Materialien nicht im Leistungsverzeichnis enthalten sind, so ist der Fachplaner bzw. Fachbauleiter rechtzeitig zu informieren und das benötigte Material in einem Nachtragsangebot anzubieten. Ohne Beauftragung bzw. Zustimmung des Fachplaners  bzw. Fachbauleiters dürfen keine Materialien eingebaut werden, die nicht im Leistungsverzeichnis enthalten sind. Bei Zuwiderhandlung kann der Fachplaner bzw. Fachbauleiter die unentgeltliche Entfernung der Materialien anordnen.

1.15 Abrechnung
Die Leistung wird im Aufmaß ermittelt. Dieses ist vom Auftragnehmer anzufertigen. Das Aufmaß ist dem Fachplaner wöchentlich nach der Baubesprechung zur Prüfung und Unterzeichnung vorzulegen. Jedes Aufmaßteil ist zu positionieren und in einer Stückliste aufzuführen. Die Stücklisten sind übersichtlich aufzustellen. Die entsprechenden Mengen sind zu addieren, so dass die Gesamtmenge erscheint, die in Rechnung gestellt ist. Für sämtliche abzurechnenden Positionen sind Gesamtzusammenstellungen anzufertigen. Für die Abrechnung müssen Original-Unterlagen eingereicht werden. Für die Abrechnung sind die Stunden- und Materialbescheinigungen fortlaufend chronologisch zu nummerieren und in einer Übersicht zusammenzustellen. Die in der Rechnung erscheinenden Mengen müssen aus dieser Zusammenstellung ersichtlich sein. In den Abschlags- und Schlussrechnungen müssen sämtliche Mengen, auf die der Gesamtrechnungsbetrag sich bezieht, nach Titeln und Positionen geordnet erscheinen, d.h., in einer Abschlagsrechnung müssen auch die Massen früherer Abschlagsrechnungen enthalten sein; in der Schlussrechnung sind sämtliche Massen enthalten. Jeder Rechnung sind prüfbare Aufmaßunterlagen und Stundenlohnbescheinigungen beizulegen. Im Rechnungskopf sind anzugeben:
- Anschrift des Auftragnehmers
- Bauvorhaben
- Titel-Nr. und Gewerk
- Auftragsnummer
- Auftragsdatum
- Auftragssumme

1.16 Am Schluss der Rechnung
- sind die erhaltenen Zahlungen abzusetzen
- dito der evtl. einzubehaltende Sicherheitsbetrag
- dito ggf. der Nachlass bzw. Skonto

1.17 Anerkennung der Verdingungsunterlagen
Der Bieter erklärt, dass er die Ausschreibungsunterlagen auf ihre Vollständigkeit hin überprüft hat; auch darauf das keine Seiten fehlen. dass er die Ausschreibung lückenlos gelesen hat. dass die Ausschreibungstexte nicht unverständlich oder mehrdeutig sind. dass alle eventuellen Rückfragen ausreichend und zufriedenstellend beantwortet wurden. dass er alle preisbeeinflussenden Umstände geprüft und gewertet hat. dass er alle Ausschreibungsunterlagen ohne Einschränkung als Vertragsbestandteil rechtsverbindlich anerkennt. dass er die Möglichkeit zur Vorort Besichtigung wahrnehmen kann, um sich ein besseres Bild vom Gesamtumfang zu machen.

- Ende der ZTV -

## ZTV Elektro - ZUSÄTZLICHE TECHNISCHE VERTRAGSBEDINGUNGEN
ZTV Elektro  - ZUSÄTZLICHE TECHNISCHE VERTRAGSBEDINGUNGEN

Wesentliche Vorschriften, Richtlinien, Bestimmungen und Verordnungen:
Maßgebend für die Durchführung und Abrechnung der zu erbringenden Leistungen sind:
-  Leistungsverzeichnis mit den "Allgemeinen Technische Vorbemerkungen",
-  "Anerkannte Regeln der Technik"
-  landesgültige Bauordnung (BO) mit den zugehörigen Durchführungsverordnungen und Richtlinien,
-  Auflagen der Gewerbeaufsichtsämter, der GUV und BG
-  Unfallverhütungsvorschriften (UVV),
-  DIN-Normen,
-  VDE-Vorschriften,
-  Leitungsanlagen-Richtlinie (LAR),
-  EMV-Gesetz, EMV-Richtlinien,
-  ggf. Bestimmungen des örtlichen Energieversorgungsunternehmens.

1. Kalkulationshinweise
In die Einheitspreise einzukalkulieren sind
der Transport,
die Lagerung und die Anfuhr von Materialien sowie Werkzeuge frei Verwendungsstelle,
der Rücktransport der letzteren und deren Restmaterialien,
die Schuttbeseitigung,
die Lieferung und Lagerung sämtlicher erforderlichen Hilfs- und Nebenstoffe,
das Vorhalten von Maschinen, Geräten und Werkzeugen,
die Überwachung der Montage,
Versicherungen, Auslösungen, Fahrgeld usw.,
der Schutz der erbrachten Leistungen bis zur endgültigen Abnahme sowie sämtliche Nebenleistungen.

Alle sich aus den Vertragsbedingungen, insbesondere aus den "Allgemeinen Vorbemerkungen / Hinweise zum Bauvorhaben", der "Baustellenordnung der Gesundheit Nord" und den "Allgemeinen Technischen Vorbemerkungen" ergebenen Vorgaben und Forderungen sind in die Einheitspreise einzukalkulieren.
Alle angebotenen Materialien, Geräte, Leuchten usw. sind, soweit im Leistungsverzeichnis nicht anders angegeben, in aktueller, handelsüblicher, ungebrauchter Standardausführung zu liefern. Alle im Leistungsverzeichnis aufgeführten Positionen sind nach den "anerkannten Regeln der Technik" auszuführen, das Einführen von Kabeln und Leitungen, die Lieferung und Montage des Klein- und Befestigungsmaterial (z.B. Schrauben, Dübel, Schellen usw.), Verdrahtungs- und Verbindungsmaterial (z.B. Klemmen, Kabelschuhe, Aderendhülsen, usw.), Kennzeichnungsmaterial (z.B. Kabelbeschrifter, Klemmenkennzeichnungsschilder usw.) sind, soweit im Leistungsverzeichnis nicht anders angegeben bzw. als Position extra aufgeführt, grundsätzlich in die Einheitspreise einzukalkulieren, auch wenn diese in den Positionsbeschreibungen nicht extra aufgeführt wurden.
Alle im Leistungsverzeichnis aufgeführten Positionen sind grundsätzlich mit einem betriebsfertigen Anschluss, der ggf. erforderlichen Programmierung sowie der Inbetriebnahme (auch abschnittsweise) anzubieten, auch wenn dieses in den Positionsbeschreibungen nicht extra aufgeführt wurde. Das heißt, es ist bei jeder Position stets eine vollständige betriebsfertige Leistung anzubieten.

2. Objektbezogene Vorschriften
Für die Ausführung der Bauleistungen hat der Auftragnehmer einen den Anforderungen des Bauvorhabens entsprechend qualifizierten und verantwortlichen Firmenbauleiter einzusetzen, der die Arbeiten auf der Baustelle leitet, überwacht, koordiniert und an den Baustellenbesprechungen teilnimmt. Der Fachbauleiter muss berechtigt sein, Anweisungen und Stundenlohnaufträge entgegenzunehmen und Aufmaße zu erstellen. Der Firmenbauleiter muss während seiner Abwesenheit von der Baustelle (in Notfällen) ständig über Mobiltelefon erreichbar sein. Nach Auftragserteilung ist der verantwortliche Firmenbauleiter verbindlich, schriftlich zu benennen, ein Wechsel während der Bauarbeiten ist nicht zulässig bzw. kann nur in besonderen Fällen gestattet werden. In jedem Fall ist der Wechsel des Firmenbauleiter beim Auftraggeber schriftlich zu beantragen. Schriftverkehr und Kommunikation erfolgen ausschließlich in deutscher Schrift und Sprache.
Nach Anforderung des Auftraggebers sind einzelne Bauteile kostenlos zur Bemusterung vorzulegen. Der Auftragnehmer hat nach Auftragserteilung einen Nachweis über die Unterweisung der auf der Baustelle eingesetzten Mitarbeiter im Sinne der Unfallverhütungsvorschriften vorzulegen. Dieser Nachweis muss den Namen und die Unterschrift sowie das Datum der Unterweisung enthalten. Die Unterweisung darf nicht länger als ein Jahr zurückliegen. Nach Ablauf des Jahres ist eine neue Bescheinigung vorzulegen.
Benötigte Schlüssel werden nur gegen Quittung und personenbezogen ausgegeben

3.  Beschriftung
Die Ausführung der Beschriftung ist vor Beginn in Abstimmung mit dem Fachplaner bzw. Fachbauleiter festzulegen. Geschieht dies nicht, ist eine vom Fachplaner bzw. Fachbauleiter nicht akzeptierte Beschriftung auf Kosten des Auftragnehmers zu entfernen und in Absprache neu zu gestalten. Das erforderliche Kleinmaterial und Zubehör ist in die Angebotspreise der entsprechenden Positionen einzukalkulieren und wird nicht gesondert vergütet.
Anforderungen an die Beschriftung:
 - gut lesbar,
 - abrieb- und wasserfest,
 - temperaturbeständig,
 - mechanisch gute Befestigung an Kabeln, Steckern, Verteiler,
 - maschinell geschrieben (handgeschriebene Beschriftung wird nicht akzeptiert),
 - durchgängiges strukturiertes Beschriftungsschema,
 - Schilder mit Schraubenbefestigung.

- Ende der ZTV -

## 01 440/450 Starkstrom-, Fernmelde-, und Informationstechnische

### Abschnitt 01 Brandmeldeanlage

*Hinweis: Hinweistext*
Hinweistext
Das Klinikum besitzt eine Brandmeldeanlage.
Vorhandenes Fabrikat:  Esser
Vorhandene Zentralen : Esser IQ8

Der Meldertausch für 2026 muß dringend bis Ende 2026 durchgeführt werden.

*Hinweis: Kalkulationshinweis*
Kalkulationshinweis:

Die Inbetriebnahme und Programmierung der BMA inkl. des 1:1 Test der Melder
ist in den Einheitspreisen mit einzuberechnen.
 Die Abschaltung ist mit der technische Abteilung abzusprechen und die Brandwache ist vom Auftragnehmer zu stellen bzw. wahrzunehmen.

Austausch von Meldern mit Alter ≥ 8 Jahre
- Demontage, komplette Installation, Funktionstest, Dokumentation.
- Entsorgung alter Geräte nach ElektroG (elektronische Altgeräte)
- Die auszutauschenden Melder sind in der Melderliste aufgelistet.

Alle Melder sind mit integrierten Trennern zu liefern.

Notwendiges Herausnehmen der Deckenplatten und Reviklappen ist mit einzurechnen.
Die maximale Deckenhöhe beträgt 3m, darüber hinausragende Höhen sind mit zusätzlichen  Einheitspreisen abzurechnen. Stellung der Schlüssel durch technischen Personal Vorort.

Fabrikat:  Esser
Typ: Zentrale IQ8 Control M

Das Fabrikat Esser ist aufgrund der vorhandenen Haupt-
und Unterzentralen fest vorgegeben um ein
zusammengehöriges und zertifiziertes Gesamtsystem nach
DIN VDE 0833  und DIN 14675 zu erhalten und
gleichzeitig die Betriebs- und Wartungskosten
einheitlich gestalten zu können.

Nach Austausch der Melder ist die Anlage auszulesen und das Protokoll mit den nächsten Austauschen für alle Melder aufzulisten.

#### Titel 01.01 Rauchmelderaustausch 2026

**01.01.1 Beschriftungsfeld für Melder in der Zwischendecke**
Beschriftungsfeld für Meldersockel an die Zwischendecke

Liefern und montieren
Menge: 10,000 St

**01.01.2 Beschriftungsfeld für Meldersockel**
Beschriftungsfeld für Meldersockel
Das Beschriftungsfeld kann vor oder
nach der Installation der Melder in
der seitlichen Öffnung des Meldersockels IQ8Quad befestigt werden.
Zur Kennzeichnung der Melderadresse
und Meldergruppe des Brandmelders im
Objekt bei einer Deckenhöhe bis zu
3 Meter.

Liefern und montieren
Menge: 10,000 St

**01.01.3 Optischer Rauchmelder, IQ8Quad**
Optischer Rauchmelder IQ8Quad

Demontage alt und liefern und montieren
Menge: 1,000 Stck

**01.01.4 OT Multisensor Melder IQ8Quad**
OT Multisensor Melder IQ8Quad

Multisensormelder mit integriertem
optischem Rauchsensor sowie zusätzlicher
Thermomeldersensor-Auswertung zur
Erkennung von Schwelbränden bis hin zu
offenen Bränden mit gleichmäßigem
Ansprechverhalten.

Demontage alt und liefern und montieren
Menge: 1367,000 Stck

**01.01.5 O2T Multisensormelder IQ8Quad**
O2T Multisensormelder IQ8Quad;

Multisensormelder mit zwei integrierten optischen
Rauchsensoren mit unterschiedlichen Streulichtwinkeln
sowie zusätzlicher Thermomeldersensorauswertung zur
Erkennung von Schwelbränden bis hin zu offenen Bränden
mit gleichmäßigem Ansprechverhalten. Vergleich der
Rauchsensorsignale zur Rauchklassifizierung und
Reduzierung von Täuschungsalarmen, wie z.B. durch
Wasserdampf oder Stäube.

Demontage alt und liefern und montieren
Menge: 1,000 Stck

**01.01.6 OT-Blue Melder IQ8Quad**
OT-Blue Melder IQ8Quad

Demontage alt und liefern und montieren
Menge: 1,000 Stck

**01.01.7 Mehraufwand: Austausch RM in Höhen größer 3m**
Menge: 550,000 St

**01.01.8 Mehraufwand: Aufnehmen von F30 Deckenpaneelen**
Mehrpreis zur Aufnahme von leichten Paneelen ohne Anforderung. (Diese sind  laut Vorwort mit einzukalkulieren.)

Die Deckenplatten sind aufzunehmen, zwischenzulagern
und nach erfolgter Montage sofort wieder einzulegen.
Menge: 210,000 St

*Hinweis: Ausführungsbeschreibung Stundenlohnarbeiten*
Ausführungsbeschreibung
für Stundenlohnarbeiten und Zuschläge

Tagelohnarbeiten werden nur anerkannt, wenn sie vom
 Fachbauleiter angeordnet und unterzeichnet  wurden.

Die Leistungen sind 2-fach mit
-  Datum, Uhrzeit (Beginn / Ende),
-  fortlaufender Nummer,
-  Bezeichnung der Baustelle,
-  genaue Bezeichnung des Ausführungsortes innerhalb der
  Baustelle,
  Art der Leistung,
-  Namen der Arbeitskräfte und deren Berufsgruppe
  (Monteur  oder Helfer),
-  geleistete Arbeitsstunden je Arbeitskraft, ggf. aufgegliedert
  nach Mehr-, Nacht-, Sonntags- und Feiertagsarbeit,
schriftlich vom Auftragnehmer aufzuzeichnen
(Stundenlohnbescheinigungen) und dem Fachbauleiter
beim nächstfolgenden Baustellenbesuch zur
Unterzeichnung vorzulegen.
Der Verbrauch des ggf. benötigten Materials ist unter
Bezug auf die dazu gehörige Stundenlohnbescheinigung
auf einer gesonderten Bescheinigung festzuhalten und
ebenfalls vom dem Fachbauleiter beim nächstfolgenden
Baustellenbesuch zur Unterzeichnung vorzulegen.

Die nachfolgend aufgeführten Stundenlohnarbeiten und
Zuschläge (Monteur- / Helferstunde) enthalten den
Monteurs- bzw. Helferstundenlohn einschließlich aller
Nebenkosten, wie z.B. Fahrgeld, Auslösung u.s.w. sowie
den Unternehmeranteil und sind gemäß vorstehender
Ausführungsbeschreibung anzubieten.

**01.01.9 Technikerstunde**
Menge: 20,000 Std

**01.01.10 Helferstunde**
Helferstunde,
Firmen die keine Helfer beschäftigen setzen hier die
Kosten für eine Monteurstunde an.
Menge: 20,000 Std
